# Wenzenbach - Mittel- und Grundschule
Angebotsaufforderung (GAEB DA 2000 1.2, DA83)
Projekt: 23-13
Währung: EUR
Auftraggeber: Gemeinde Wenzenbach Hauptstraße 40 93173 Wenzenbach
Erstellt mit: GAEB Toolbox V3.3 G90 R20230829, iTWO_64 V26.0.374, 28.04.2026

## 01 BMA BA1 (Mittelschule)
Datum: 28.04.2026

*Hinweis: --- A l l g e m e i n e B a u b e s c h r e i b u n g ---*
--- A l l g e m e i n e  B a u b e s c h r e i b u n g ---

01. Angaben zur Baustelle:

Baumaßnahme:
Neubau Schulkomplex am Roither Weg

Roither Weg 15, 15 a
93173 Wenzenbach

Leistung:
BA 1 - BMA

Auftraggeber:
Gemeinde Wenzenbach,
vertr. d. H. Ersten Bürgermeister Sebastian Koch
Hauptstraße 40
93173 Wenzenbach

02. Allgemeine Beschreibung des Projektes:

Städtebau - Entwurfskonzept allgemein

Die Gemeinde Wenzenbach plant die Generalsanierung der Mittelschule Wenzenbach. In diesem Zuge soll eine Zusammenlegung von Grundschule und Mittelschule am Standort Roither Weg 15 in 93173 Wenzenbach - derzeitiger Mittelschulstandort - erfolgen, sowie der Ausbau der Grund- und Mittelschule zur offenen Ganztagsschule als QNG geförderte Maßnahme. Ausgangssituation, Angabe IST-Zustand Bei dem bestehenden Schulgebäude handelt es sich um einen mehrgeschossigen, unterkellerten Schulhausbau aus dem Jahre 1972/73. Die angeschlossenen Bauteile (westlicher Anbau) aus dem Jahre 2000 und Bibliothek werden abgebrochen um den 1. Bauabschnitt Neubau Lernhaus Mittelschule zu erstellen. Durch Teilabbrüche der nördlich bestehenden Schulbaukörper (Abbruch bestehender Verbindungsbau, westlicher Anbau und Teile der Außenanlagen) wird das erste Baufeld geschaffen und die Lernbausteine für Grundschule und Mittelschule in getrennten Bauabschnitten erstellt. Somit entsteht für beide Schulen eine identitätsstiftende Heimatbasis (Homebase). Lernhäuser Die beiden neuen zweigeschossigen Schulbaukörper, die sogenannten Lernhäuser, werden mit separaten überdachten Zugängen an den Bestand angeschlossen. In den Lernhäusern werden um den lichtdurchfluteten Marktplatz herum, die Klassen-Gruppen und Differenzierungsräume angeordnet. Lehrerstützpunkte und kompakte WC-Kerne ergänzen den funktionalen Baukörper. Die Sanierungs- und Erweiterungsmaßnahmen werden das Areal neu strukturieren und differenzierte und getrennte Pausenhöfe für die Grundschule und Mittelschule geschaffen. Das Foyer kann somit die Mensa bespielen, aber auch die Turnhalle bei Veranstaltungen. Das Schülercafe liegt zentral zur Mitbenutzung der offenen Ganztagsschule im Erdgeschoss an die Mensa angegliedert.

Sanierung bestehendes Gebäude/Fachraumtrakt und Verwaltung Grundschule und Mittelschule sind durch verglaste Verbindungsgänge mit dem zu sanierenden Altbau verbunden. Im bestehenden dreigeschossigen massiven Gebäude ist nach Sanierung die Verwaltung mit Fachräumen untergebracht. Teile des Südturms werden erhalten, hier ist die Ganztagesbetreuung untergebracht. 3-Fach-Turnhalle Die gewünschte 3-Feld Halle wird im Osten zeitlich etwas versetzt zum BA1 Grundschule mit dem Hauptschulbaukörper verortet. Umgesetzt wurden überdachte Zugangs- und Pausenbereiche für 9 Grundschulklassen und 9 Mittelschulklassen mit Gruppen- und Differenzierungräumen unter Berücksichtigung des gesamten Raumprogramms und in Abstimmung mit dem Fördergeber (Förderbandbreiten). Die Umsetzung des neuen Konzepts wird in 4 Bauabschnitten erfolgen: Die Errichtung der Neubauten erfolgt in sinnvollen Bauabschnitten, in Abstimmung mit der Schulfamilie und im laufenden Schulbetrieb. Während der Bauphasen werden Ausweichflächen geschaffen, um den normalen Schulablauf zu gewährleisten. Die außerschulischen Nutzungen, welche der Fachklassenriegel beherbergt, werden einstweilen in der Grundschule statt finden(BA 3). Dies wurde bereits mit den Fachlehrern abgestimmt. Für die Schulküche muss es eine Interimslösung geben.

BA 1 Neubau Mittelschule West (Umfang des derzeitigen QNG Förderantrags)
BA 2 Neubau 3- Feld- Sporthalle
BA 3 Neubau Grundschule
BA 4 Generalsanierung des best. Fachklassentrakts mit Anbindung Neubau Grundschule und Mittelschule

Auszuführende Leistungen

Die vorliegende Ausschreibung umfasst im wesentlichen
die nachfolgenden Leistungen :

BMA- BA 1:
- Gefahrenmelde- und Alarmanlagen

*Hinweis: Der Bauherr beabsichtigt das Bauvorhaben -*
Der Bauherr beabsichtigt das Bauvorhaben - Generalsanierung Mittelschule Wenzenbach und Neubau von Lernhäusern - nach den Zertifizierungsanforderungen des BNB (Bewertungssystem Nachhaltiges Bauen) ,Nutzungsvariante Unterrichtsgebäude (BNB_UN V2017) zu zertifizieren. Die Zertifizierungsstufe ist mindestens BNB "Bronze" Weiter wird eine Förderung im Programm BEG KFN (Klimafreundlicher Neubau) beantragt. Für diese Förderung sind einerseits der Energiestandard EG40 und andererseits die besonderen Anforderungen des Qualitätssiegels Nachhaltiges Gebäude (QNG) für Nichtwohngebäude einzuhalten.

Allgemeiner Hinweis
Der Auftragnehmer verpflichtet sich, die für eine Zertifizierung relevanten Unterlagen und Dokumente, wie im Pflichtenheft beschrieben, dem Auftraggeber und seinem Auditor bereit zu stellen:

< Die Übergabe BNB /QNG relevanter Dokumentationsunterlagen erfolgt in digitaler Form.
< Sämtliche Dokumentationen sind entsprechend dem gebauten Zustand aktualisiert im PDF oder DWG-Format bereitzustellen.

Folgende Hinweise zum nachhaltigen Bauen (BNB) sind Vertragsbestandteil und die geforderten Nachweise ohne gesonderte Aufforderung zu übergeben:

Anforderungen bezüglich Schadstofffreiheit und Umweltverträglichkeit der Baumaterialien

< Im Hinblick auf die BNB/QNG-Zertifizierung sind alle Angaben zu Risikostoffen zwingend einzuhalten
< Für alle einzubauenden Produkte und Materialien, außer reine Metalle und rein mineralische Baumaterialien, ist hinsichtlich materialökologischer Anforderungen vor Bestellung eine Freigabe durch den Auditor einzuholen.
< Leistungsbestandteil des AN ist die Beibringung und Zusammenstellung aller dafür geforderten Unterlagen und Nachweise.

Der AN hat unverzüglich nach Beauftragung, spätestens 4 Wochen nach Vergabe bzw. 2 Wochen vor Bestellung, mindestens Produktangaben wie Menge, Einsatzort sowie Produkt- und Sicherheitsdatenblätter, ggf. EPD (Environmental Product Declaration), und wenn nötig Herstellererklärung / Prüfzertifikat, der Bauleitung und dem Auditor (GLE) unaufgefordert und in digitaler Form zur Verfügung zu stellen. Die Unterlagen werden dann geprüft und die Materialien schriftlich per E-Mail freigegeben. Sollten Materialien nicht den bauökologischen Materialanforderungen entsprechen, ist der AN verpflichtet ein kostenneutrales Ersatzprodukt zur Verfügung zu stellen. Dieses durchläuft dann nochmals den Prüfungsprozess.

< Aufgrund des Prüfvorganges muss eine Vorlaufzeit zwischen Einreichung und Freigabe der Materialen von 2 Wochen berücksichtigt werden.
< Es dürfen nur Produkte eingesetzt werden, die vom Auditor freigegeben und BNB/QNG-konform sind. Andernfalls behält sich der AG u.a. Vor, die Produkte auf Kosten des AN austauschen zu lassen.
< Die Bauleitung dokumentiert die Verwendung / den Einbau der Produkte anhand des Materialkatasters von GLE

Anforderungen gemäß BNB_UN 5.2.1 / Bauprozess

Abfallarme Baustelle

Es sind folgende Maßnahmen vorzusehen und einzuhalten (Selbstverpflichtung des AN, Kontrolle und Dokumentation durch die Bauleitung):

Nach dem KrWAbfG und Landesabfallgesetz sind Abfälle zu vermeiden, zu verwerten oder umweltgerecht zu entsorgen. Dazu sind die Abfälle auf der Baustelle nach den Vorgaben der Gewerbeabfallverordnung vom 1.8.2017, Anpassung vom 1.1.2019, zu trennen.

Die Bauabfälle werden mindestens in die Fraktionen

< Mineralische Abfälle
< Wertstoffe (Metalle)
< Problemabfälle / Schadstoffhaltige Abfälle
< Holz
< gemischte Baustellenabfälle getrennt.

Darüber hinaus werden die am Bauprozess Beteiligten gezielt auf die Abfalltrennung geschult. Die Bauleitung kontrolliert die Materialtrennung und die korrekte Nutzung der Sammelstellen.

Lärmminderung
Es sind folgende Maßnahmen vorzusehen und einzuhalten (Selbstverpflichtung des AN):

< Der AN hat für seine Arbeiten ein baustellenbezogenes Lärmvermeidungskonzept zu erstellen und umzusetzen.
< Der AN muss seine Mitarbeiter ist auf der Baustelle hinsichtlich Lärmvermeidung schulen und dies der Bauleitung dokumentieren (Protokolle).

Zu berücksichtigen sind insbesondere:

< Die 32. BImSchV (Geräte- und Maschinenlärmschutzverordnung) in Verbindung mit der EU Richtlinie 2000/14/EG
< Nur lärmarme Baumaschinen gemäß RAL-UZ 53
< Alle vereinbarten Schutzzeiten und Lärmschutzmaßnahmen

Staubvermeidung

Es sind folgende Maßnahmen, entsprechend BImSchG, vorzusehen und einzuhalten (Selbstverpflichtung des AN):

< Der AN hat für seine Arbeiten ein baustellenbezogenes Staubvermeidungskonzept zu erstellen und umzusetzen.
< Der AN muss seine Mitarbeiter auf der Baustelle hinsichtlich Staubvermeidung schulen und dies der Bauleitung dokumentieren (Protokolle).

Zu berücksichtigen sind insbesondere:

< Maschinen und Geräte sind mit einer wirksamen Absaugung versehen, Stäube sind an der
Entstehungsstelle möglichst vollständig zu erfassen und gefahrlos zu entsorgen.
< Die Ausbreitung des Staubs auf unbelastete Arbeitsbereiche wird verhindert, soweit das technisch möglich ist. Ablagerungen sind zu vermeiden. Zur Beseitigung werden Feucht- bzw. Nassverfahren oder saugende Verfahren durchgeführt.
< Einrichtungen zum Abscheiden, Erfassen von Stäuben entsprechen dem aktuellen Stand der Technik.Die Einrichtungen werden regelmäßig gewartet und geprüft.
< Einsatz Staubschutzmasken gemäß TRGS 500
< Einsatz Lüftungsanlagen

Bodenschutz und Gewässerschutz

Es sind folgende Maßnahmen vorzusehen und einzuhalten (Selbstverpflichtung des AN, Kontrolle und Dokumentation durch die Bauleitung):

< Der AN hat für seine Arbeiten ein baustellenbezogenes Konzept zur Vermeidung von Schadensfällen hinsichtlich Boden- und Gewässerschutz zu erstellen und umzusetzen.
< Der AN muss seine Mitarbeiter ist auf der Baustelle hinsichtlich der Maßnahmen zum Boden- und Gewässerschutz schulen und dies der Bauleitung dokumentieren (Protokolle).

Zu berücksichtigen sind insbesondere:

< Gewachsene Bodenschichten sind zu schützen. Der Schutz auf dem Baugrund vorhandener wertvoller Böden oder Biotope ist durch nicht befahrbare, eingezäunte Schutzflächen zu gewährleisten. Wertvolle Oberböden müssen auf Mieten abgeschoben werden.
< Vermeidung von Kontaminierung durch chemische Verunreinigungen
< Kontaminierte Böden getrennt behandeln / lagern und fachgerecht entsorgen.
< Die Bundes-Bodenschutz und Altlastenverordnung ist zu befolgen
< Stoffe mit folgenden R-Sätzen dürfen nicht in Kontakt mit der Umwelt kommen: R50/R51/R52/R53/R54/R55/R56/R57/R58/R59 - diese Stoffe sind in auslaufsicheren Behältern gesichert zu lagern.
< Stetiges Sauberhalten der Baustelle, um Bodenverunreinigungen und das Verwehen von Schuttresten zu vermeiden

Materialanforderungen für BNB_UN 1.1.6

Für die Verwendung von Baumaterialien und Produkten sind die Anforderungen zur Schadstofffreiheit nach Kriterium BNB 1.1.6 / ENV_1.2 einzuhalten und nachzuweisen. Diese sind nach Produktgruppen aufgeschlüsselt nachstehend angegeben.

Es gilt die Qualitätsstufe in diesem Indikator:
Qualitätsstufe 4

< Der AN hat für folgende Produktgruppen die geforderten Nachweise in Form von Produkt- und Sicherheitsdatenblättern und ggf. Herstellererklärungen unaufgefordert mind. 2 Wochen vor Materialbestellung der Bauleitung und dem Auditor (GLE) vorzulegen (Die "Zeile" bezieht sich auf die Materialmatrix der BNB - diese wird hier auszugsweise wiedergegeben).
< Es dürfen keine Materialien eingebaut werden, die nicht durch den Auditor ausdrücklich hinsichtlich BNB Anforderungen freigegeben wurden.
< Die Anforderungen gelten nicht für rein mineralische Baustoffe, Mineralfaserdämmungen, PE Folien,Bitumenbahnen.
 < Nur Produktgruppen, die verwendet werden, sind zu deklarieren:

Relevante Bauteile u.Materialie, Betrachteter Stoff, Anforderung 14, Schalöle und BetontrennmittelVOCGISCODE BTM525 Bauwerksabdichtung: Kalt verarbeitbare Produkte zur Beschichtung (z.B. Vorstriche) und Hilfsstoffe zur Belegung (z.B. Kleber, Versiegelung)  BitumenGISCODE BBP1039 Montageschäume für Dämmstoffe z.B. für die Verklebung von WDVS, Peimeter-, Kellerdecken- und Flachdachdämmung. Nur in Fugen von WDVS-Dämmplatten dürfen Montageschäume ohne Halogenierte Treibmittel eingesetzt werdenHalogenierte und sonstige Treibmittel; Keine Verwendung von Montageschäumen (Ausnahme: WDVS, s. links)40Kunstschaum-Dämmstoffe für Gebäude und Haustechnik (PS/XPS/PUR-Dämmprodukte, flexible TGA-Dämmungen (Kautschuk, Treibmittel und PE) Halogenierte Treibmittel; Frei von halogenierten Treibmitteln (Herstellererklärung)41Kunstschaum-Dämmstoffe für Gebäude und Haustechnik ink. Heiz und Kühlfächen, Hier Perimaterdämmung Hexabromcyclododecan (HBCD) FlammschutzHBCDD-frei (Herstellererklärung)44Erzeugnisse aus Kunststoffen: Außenwand- und Dachabdichtunge, Wandbekleidungen, Fenster, Elektrokabel, Kunststoff-Folien, Wandbeläge, Tapeten, Kunststoff-Fenster, KabelummantelungenSVHC, Phthalate (Weichmacher) SVHC<0,1% (Herstellererklärung)

Tab. 1: Auszug Materialmatrix aus DGNB-Tool ENV 1.2 / BNB 1.1.6 Tabelle 2

### Section 01 Mittelschule

#### Section 01.01 Brandmeldeanlage

##### Abschnitt 01.01.01 Brandmeldezentrale

*Hinweis: Allgemeine Hinweise:*
Allgemein:

Die Zentrale als auch die Peripherie-Komponenten der Brandmeldeanlage müssen den einschlägigen Normen und
Richtlinien wie EN 54 Teil 2 und 4, DIBt, DIN 14675, ISO 9001, DIN VDE 0800 und DIN VDE 0833 entsprechen.

Der Ausschreibung zugrunde gelegt ist eine Brandmeldezentrale mit nachstehenden Leistungsmerkmalen:

Zentralentechnik zur Verarbeitung und Speicherung aller Zustände von Brand-, Störungs-, und sicherheitsrelevanten Daten; Peripherie-Netzwerk mit freier Netztopologie in Ring-
und Stichstruktur mit bidirektionalem Übertragungsprotokoll; Anschaltung und Stromversorgung aller Melde-, Steuer- und Alarmierungselemente über Standardbrandmeldekabel 2x2x0,8mm2

Zentrale modular erweiterbar auf mindestens 20 Stück Ringleitungen.

Ringleitungslänge:  min.  1000m

Mindestens 127 Stück adressierbare Melde-, Steuer- und
Alarmierungselemente auf einer Ringleitung.

Freie Bereichs- und Meldergruppenbildung unabhängig
von der physikalischen Melderanschaltung.

Erforderliche Software-Leistungspakete sind in die
Einheitspreise mit einzukalkulieren.

Schnittstellen für die Anschaltung von Bedieneinrichtungen, Druckern, Anzeigeeinrichtungen und Alarmierungssystemen.

Betriebstagebuch im Hintergrund entsprechend der Vorgaben in der Norm, Meldungen über Protokolldrucker auslesbar.

Die allgemeine Stromversorgung, die Notstromversorgung
mit den zugehörigen Netzteilen und die Akkumulatoren sind für eine Überbrückungszeit von min. 72 Stunden sowie für den 0,5-stündigen Alarmbetrieb der nachstehenden beschriebenen Sirenen auszulegen.

Sämtliche Ein- und Ausgänge sind mit einem Überspannungsschutz der Klasse D, Feinschutz auszustatten.

Bei der Planung des bauseitigen Leitungsnetzes wurde die max. Anzahl von 25 Stück Sirenen auf einem Ring zugrundegelegt.

Bei der Auswahl des Anlagenfabrikates ist folgendes zwingend zu beachten:

- Es sind nur Endgeräte (Melder, Sirenen, etc.) zugelassen, die Über einen integrierten Kurzschlußtrenner verfügen! Abgesetzte
Kurzschlußtrenner führen zum Ausschluss.
- Es sind nur beidseitig gespeiste Ringbussirenen mit integriertem Kurzschlußtrenner und echter Ringbusversorgung zugelassen!
- Je Ring müssen bei bis zu 1000m Leitungslänge bis zu 25 Ringbussirenen anschließbar sein. (Planungsgrundlage für das Leitungsnetz)

Alle Anlagenteile benötigen eine VdS-Zulassung.

**01.01.01.0001 Brandmeldezentrale**
Brandmeldezentrale mit vorstehend beschriebenen Leistungsmerkmalen ausgebaut mit nachstehenden Komponenten und Anschaltbaugruppen als voll funktionsfähige Anlage:

Ringbusmodule und Anschaltbaugruppen:

Ringbusmodule für: 20 Ringleitungen

Die Anzahl der Ringbusmodule muss auf mindestens 30 Stück Ringleitungen erweiterbar sein (falls erforderlich, im Umschrank eine entsprechende Platzreserve vorsehen).

Anschaltmodul Feuerwehrschlüsseldepot SD 3.

Relaismodul mit 8 Kontakten, 250V/10A überwacht,
potentialfrei.

RS 232/V 24 Schnittstelle.

Bedienfeld.

Anschaltmodul Feuerwehrbedienfeld.

Zentrale erweiterbar auf mind. 3 weitere Unterzentralen

ÜE-Ansteuerung (nach Vorgabe der Branddirektion Regensburg)

Netz-/Ladegerät und Akkumulatoren ausgelegt für eine Überbrückungszeit von 72 Stunden und 0,5 Stunden Alarmierungszeit

für den Betrieb von: 311 Sirenen

Die Anzahl der Sirenen muss entsprechend der Anzahl der Ringe erweiterbar sein (falls erforderlich, im Umschrank eine entsprechende Platzreserve für größere Akkumulatoren vorsehen).

Zentrale im Gehäuse, komplett mit allem systemspezifischen Zubehör. Einbau in nachstehendem Umschrank einschl. Montageplatte und Befestigungsmittel.
Menge: 1,000 St

##### Abschnitt 01.01.02 Feuerwehr-Informationszentrale

**01.01.02.0001 Feuerwehreinsatzzenrtrale (FEC)**
Feuerwehr-Koordinationstableau (FKT)
Bedien- und Informationseinheit für die Feuerwehr-
Erstinformation zur Aufputzmontage im Innenbereich,
mit zwei Türen und integriert: FBF direkt unter dem
FAT, Depot für 100 Feuerwehr-Laufkarten DIN A3, sowie
HM-Aufnahme.

Technische Daten:
- Feuerwehr-Anzeigetableau nach DIN 14662 - VdS
G204085 - universell anschaltbar mit automatischer
Textübernahme, sowie vorbereitet für VdS 2105-
Anzeigemodul (sichtbar hinter Klarsichtscheibe)
- Feuerwehr-Bedienfeld nach DIN 14661 mit VdS-
Anerkennung und Universalanschaltung (sichtbar hinter
Klarsichtscheibe)
- FAT und FBF direkt untereinander, ergonomisch,
hinter der linken Tür angeordnet
- Einbauvorrichtung (140x140 mm) für einen bauseitigen
Handfeuermelder
- Ablagemöglichkeit für Handfeuermelder-Ersatzscheiben
- Depot für 100 Stück Feuerwehr-Laufkarten DIN A3 oder
200 Laufkarten DIN A4 hoch
- Verschließbar durch bauseitigen Feuerwehr-
Profilhalbzylinder nach DIN 18252
- Laufkartendepot (rechte Tür) zusätzlich durch CL1-
Schloß verschließbar mit Zwangsöffnung durch
Profilhalbzylinder
- 170° Türöffnungswinkel
- Kabeleinführung mit Zugentlastung durch die Rückwand
- Schutzart IP40, DIN 40050
- Farbe: RAL 3000 (feuerrot)
- Abmessungen (BxHxT): ca. 702x505x102 mm
- Gewicht: ca. 18 kg
Menge: 1,000 St

**01.01.02.0002 Feuerwehrlaufkarten**
Feuerwehrlaufkarten im Format DIN A3, formatfüllend in
formstabiler Folie ausgeführt nach Richtlinien der DIN
14675 und der TAB der Branddirektion Regensburg.
Ausführung und Gestaltung ist mit der Branddirektion
Regensburg abzustimmen.
Menge: 20,000 St

**01.01.02.0003 Feuerwehrlaufkarten Kasten**
Feuerwehrlaufkarten Kasten zur Aufbewahrung von mind.
70 St. Laufkarten im Format A3, nach Richtlinie der
DIN 14675 sowie der Branddirektion Regensburg.
Einbau in nachstehenden Umschrank mit allem
erforderlichen Befestigungszubehör, verschraubt
Menge: 1,000 St

**01.01.02.0004 Schlüssel**
Schlüssel für angebotene Handfeuermelder liefern und der Bauleitung übergeben
Menge: 5,000 St

**01.01.02.0005 Schild "Außer Betrieb"**
Schild " Außer Betrieb" für angebotene Druckknopfmelder
Menge: 20,000 St

**01.01.02.0006 Ersatzglasscheiben**
Ersatzglasscheiben für angebotene Druckknopfmelder im Umschrank FIZ hinterlegt inkl. Halterung
Menge: 30,000 St

##### Abschnitt 01.01.03 Peripherie

**01.01.03.0001 Abstimmung mit Feuerwehr**
Menge: 1,000 St

**01.01.03.0002 FSD3 unter Putz**
Feuerwehr-Schlüsseldepot-FSD 3 unter Putz einschließlich
Herstellen der notwendigen Aussparung in wärmegedämmter Holzfassade sowie Montage und Inbetriebnahme und dem anschließenden Wiederherstellen der äußeren Gebäudeversiegelung.
Inkl. Montage Objekthalbzylinder
Menge: 1,000 St

**01.01.03.0003 Beleuchtungsmodul**
Beleuchtungsmodul (230 V AC) für die Funktionseinheiten
der Feuerwehrperipherie; über Türkontakt angeschaltet.
Integrierbar

- Betriebsspannung: 230 V AC
- Leistung: ca. 11W
Menge: 1,000 St

**01.01.03.0004 Heizungsmodul**
Heizungsmodul über einstellbaren Thermostatregler
angeschaltet

- Betriebsspannung: 230 V AC
- Leistung: ca. 50 W
Menge: 1,000 St

**01.01.03.0005 Blitzleuchte für FSD**
Blitzleuchte 12V/24V DC mit weißer klarer Kalotte
nach Vorgaben der Branddirektion Regensburg.
In wetterfester Ausführung

(Haupteingang- Straßenseite)
Menge: 1,000 St

**01.01.03.0006 LTE-fähige GSM Antenne**
LTE-fähige GSM Antenne mit Zulassung für die Alarmübertragungseinrichtung der Branddirektion Regensburg
für Außenmontage, mit 10 m Antennenkabel, einschließlich Befestigungswinkel und Anschlussadapter.
Menge: 1,000 St

**01.01.03.0007 Mechanisches Freischaltelement**
Mechanisches Freischaltelement zur Auslösung der BMA durch die Feuerwehr mit einem bauseitig einzubauenden Profilhalbzylinder; im Einbaugehäuse zur Unterputzmontage

- Aufnahmevorrichtung für bauseitigen Profilhalbzylinder
- Mit VdS-Zulassung
- Wählbare Betriebsart der Kommunikationsschnittstelle zur BMA als Primärlinie, Sabotagelinie oder potentialfreier Kontakt
- integrierte Widerstandsheizung
-- 12 VDC / 0,35 W
-- 24 VDC / 1,4 W
- mit Sicherheitsschrauben verschraubt
- Regenschutzrosette mit 2 Höhenausgleichsscheiben
- Abriebfeste Kennzeichnung mit "F"
- im Aluminumdruckguss Gehäuse zur Unterputzmontage
- Einbauabmessungen: D=65 mm (+/- 5%), T= 100 mm (+/- 5%)
- Frontaufbau in Aluminiumdesign
- Frontabmessungen B/H/T: (80/80/16) mm (+/- 5%)
Menge: 1,000 St

**01.01.03.0008 Parallelanzeige**
Parallelanzeige zur abgesetzten Anzeige von Betriebsdaten wie Störung, Alarm, Betrieb etc., Quittiertaster, je akustisch und optische Anzeige, flache Moderne Bauform
Menge: 1,000 St

##### Abschnitt 01.01.04 Feldgeräte, Alarmtongeber und Zubehör

**01.01.04.0001 Handfeuermelder**
Handfeuermelder Feueralarm nach DIN 14655 Form G für
a. P. Montage, mit Aufdruck FEUERWEHR Farbe rot RAL
3000, einschließlich Elektronik-/Schalteinsatz mit integriertem Kurzschlussisolator und intelligenter Notredundanz, ringbusfähig, Schutzart min. IP 42, Alarmanzeige LED rot,
Einsatztemperatur -25°C ... +70°C
Menge: 16,000 St

**01.01.04.0002 Ring-Modul**
Ring-Modul, 1-fach Ringlinien-Modul für max. 127
Prozessanalogmelder der BUS-Teilnehmer, unterteilt in 127 Melder- und/oder Steuergruppen. Geeignet zur Stromversorgung von Warntongebern und Sirenensockel auf Melderbus.
Menge: 2,000 St

**01.01.04.0003 Ringbus optischer Rauchmelder Montagehöhe 3-5m**
Optischer Rauchmelder mit dezentraler Intelligenz, Eigenfunktionskontrolle, Notredundanz, Alarm- und Betriebsdatenspeicher, Alarmanzeige und Betriebsanzeige.
Mit integriertem Leitungstrenner im Melder, sowie Ferndiagnose und Softwareadressierung, ringbusfähig mittels Datenbus

Spezifikation:  DIN EN 54 Teil 7
Überwachungsfläche:  bis max. 120m²
Gehäuse:  ABS weiß, RAL 9010
Schutzart:  IP 44
Umgebungstemperatur:  -20°C bis +70°C

einschließlich gegebenenfalls erforderlichem Sockel
Montagehöhe über 3 bis 5 M.
Menge: 115,000 St

**01.01.04.0004 Meldersockelsirene für v.g. Rauchmelder**
Meldersockelsirene passend für v.g. Rauchmelder

Signalgeber nach DIN33404-3 zum Unterbau unter Meldersockel
Menge: 5,000 St

**01.01.04.0005 Akustischer Signalgeber Montagehöhe 3-5m**
Akustischer Signalgeber,
Lautstärke und Tonart von der Brandmeldezentrale aus
Einstellbar, flache Bauform wahlweise rotes oder
weißes Gehäuse, für a.P. Montage geeignet, beidseitig
ringbusversorgt, mit integriertem Trenner
Alarmton: nach DIN 33404-3
Schallpegel wählbar min. 96 dB(A) in 1m Abstand
Schutzart min. IP 23
Montageart an Beton- oder Mauerwänden
Einschließlich gegebenenfalls erforderlichem Sockel
Montagehöhe: ca. 3-5m
Menge: 46,000 St

**01.01.04.0006 Blitzleuchte**
Blitzleuchte 12V/24V DC nach Vorgaben der Branddirektion München. In wetterfester Ausführung, für lageunabhängige Innen- und Außenmontage, mit VDS-Zulassung, runde Bauform
Kalotte: rot
Sockel: rot
Schutzart: mind. IP 54
Menge: 3,000 St

**01.01.04.0007 Melderkennzeichnungsschilder**
Melderkennzeichnungsschilder für BMA graviert PVC oder
Polyesterfolie bedruckt zum Aufkleben.

Größe ca. B x H: 100 x 50 mm / Durchmesser 50mm
Form: rechteckig / rund
Farbe: rot / gelb
Schriftfarbe: schwarz oder weiß

Standard Nummerierung frei wählbar, bzw. In Abstimmung
mit der örtlichen zuständigen Brandschutzbehörde.
Melderkennzeichnungsschilder für BMA (Rauchmelder, Sirenen...)
Kennzeichnung Zwischendeckenmelder an Decke (gelbe Ronden)
Menge: 180,000 St

**01.01.04.0008 Feuerwehrleiter je 2x7 Sprossen inkl. Halterung**
Feuerwehrleiter je 2x7 Sprossen inkl. Halterung und Schließung
Ausführung gemäß Anforderung Branddirektion München
Menge: 2,000 St

*Hinweis: Koppler:*

**01.01.04.0009 Koppler Set 230 V im Kompaktgehäuse**
Koppler Set 230 V im Kompaktgehäuse
Zwei frei programmierbare Relais zur zeitlich bedingten
Maschinenabschaltung, autarke Ansteuereinrichtung d.h.
Bei Ausfall der Brandmeldezentrale oder des Feldbusses
bleibt die Funktion erhalten,
Zwei Kontakteingänge zur Rückmeldung von Ansteuerungen,
Netzspannung wird über interne Logik auf Funktion
überwacht,
Als Ringbusteilnehmer einsetzbar,
Leistungsmerkmale:
- 230 V AC Ansteuerung mit Funktionsüberwachung
- Frei programmierbare Relais
- Rückmeldekontakte zur Überwachung externer Geräte
- Relaisausgänge mit programmierbaren Impulslängen
- Integrierter Leitungstrenner
Technische Daten:
- Kontaktbelastung Relais 230V AC/ 4A
- Anschlussklemmen max 2,5 qmm
- Schutzart IP 30
Menge: 5,000 St

**01.01.04.0010 Leistung wie vor jedoch Versorgungsspannung 12 -24 VDC**
Leistung Koppler Set wie vor jedoch Versorgungsspannung 12 -24 VDC
Menge: 1,000 St

##### Abschnitt 01.01.05 Inbetriebnahme / Sonstiges

**01.01.05.0001 Inbetriebnahme**
Inbetriebnahme und Programmierung der kompletten
Brandmeldeanlage gemäß DIN 14675 inkl. Erstellen aller
notwendigen Inbetriebnahmeprotokolle
Menge: 1,000 St

**01.01.05.0002 Abnahme Sachverständiger**
Abnahme der BMA mit dem verantwortlichen
Sachverständigen.
Der Auftraggeber beauftragt auf seinen Namen und
Rechnung einen verantwortlichen Sachverständigen zur
Überprüfung der errichteten Brandmeldeanlage nach
SPrüfV. Inklusive Überprüfung der Installation der
Brandmeldeeinrichtungen auf Übereinstimmung mit den
geltenden VDE/DIN/VdS- Bestimmungen.
Dazu muss der Auftragnehmer erforderliches Fachpersonal
und erforderliche Prüfgeräte zur Verfügung zu stellen.
Des weiteren ist zur Verfügung zu stellen:
- 1 fach- Bedienungsanleitung
- 1 fach- Inbetriebnahmeliste
- 1 fach- Revisionspläne und Übersichtsplan der Anlage
Menge: 1,000 St

**01.01.05.0003 Abnahme Branddirektion**
Abnahme und Aufschaltung der mängelfreien
Brandmeldeanlage mit der Branddirektion Regensburg.
Der Auftraggeber beauftragt auf seinen Namen und
Rechnung die Branddirektion München mit der Abnahme
und Aufschaltung der mängelfreien Brandmeldeanlage.
Dazu muss der Auftraggeber erforderliches Fachpersonal
und Prüfgeräte zur Verfügung stellen.
Vom Auftragnehmer sind alle in den TAB der
Branddirektion Regensburg geforderten Vorleistungen zu
erbringen.
Menge: 1,000 St

**01.01.05.0004 Einweisung**
Einweisung des Hausmeisters und des Wartungspersonals
(BPEL) in die Bedienung der Brandmeldeanlage und des Anzeigetableaus
Menge: 1,000 St

**01.01.05.0005 BMZ Beschilderung**
BMZ Beschilderung entsprechend der Richtlinien der
Branddirektion Regensburg sowie der DIN 4066.
Bestehend aus:
Straßenseitigem Schild: (ca. 210 x 594) mm mit Objektanschrift
Menge: 1,000 St

**01.01.05.0006 Inbetriebnahme und Funktionstest der Störmeldeweiterleitung**
Die Störmeldeweiterleitung an eine ständig besetzte Stelle wird seitens des AG zur Verfügung gestellt. Es ist allerdings ein gemeinsamer Termin für die Inbetriebnahme und den Funktionstest mit dem AG bzw. Dem eingeschalteten Bevollmächtigten notwendig. Die Abstimmung des gemeinsamen Termins, die gemeinsame Inbetriebnahme und der Funktionstest ist in dieser Position einzukalkulieren.
Menge: 1,000 St

##### Abschnitt 01.01.06 Dokumentation

**01.01.06.0001 Technische Dokumentation**
Die technische Dokumentation ist entsprechend den
Vorbemerkungen und den DIN-Vorschriften zu erstellen.

Die Unterlagen sind 1-fach geheftet in Ordnern mit
Register einschließlich eines Datenträgers (CD oder Stick, Datenformat dxf Autocad 2000 oder dwg und parallel pdf) mit allen verfügbaren Plänen entsprechend den Vorgaben des Auftragsgebers zusammenzustellen und dem
Fachplaner bzw. Dem Auftraggeber zu übergeben.

Zur Abnahme ist die Dokumentation zu übergeben.

Auf allen Unterlagen müssen mindestens folgende Daten
stehen:

- vollständige Adresse der Baumaßnahme mit Ort, Straße,
Hausnummer, ggf. Gebäude, Gebäudeteil, Bauabschnitt
Dienststelle, die durch die Baumaßnahme betroffen ist.
- Dokumentinhalt (Grundriss, Verteileransicht,
Messprotokoll, etc.)
- Status (Entwurfsplan, Ausführungsplan, Werkplan,
Bestandsplan)
- Ausführende Firma und Ersteller des Dokuments
- Maßstab und Papierformat

Die Dokumentation muss weiterhin enthalten:

- Lageplan und Grundrisse mit
Alarmtongebern und Druckknopfmeldern
- Beleglisten der TK-Verteiler
- Datenblätter der verwendeten relevanten Bauteile / Geräte
Menge: 1,000 St

#### Section 01.02 Montagegerüst

##### Abschnitt 01.02.01 Montagegerüst

**01.02.01.0001 Vorhalten und Bereitstellung eines Montagegerüstes**
Vorhalten und Bereitstellen eines fahrbaren
Montagegerüstes zur Montage der BMA- Komponenten bis zu einer Montagehöhe bis zu 10 m, pro Woche
Menge: 4,000 Wo

**01.02.01.0002 Auf- und Abbauen Montagegerüst**
Auf- und  Abbauen des fahrbaren vorgenannten
Montagegerüstes zum räumlichen Umversetzen. 1 Stk =
einmaliger Auf- und Abbau
Menge: 3,000 St

#### Section 01.03 Wartung

##### Abschnitt 01.03.01 Wartung BMA

**01.03.01.0001 Wartung auf 4 Jahre**
Aufschaltung von:
- Störmeldung BMA
- Sabotage FSD und
- Alarm
An eine ständig besetzte Stelle

Preis pro Jahr
Menge: 4,000 Jr

#### Section 01.04 Bauleistungen im Stundenlohn

##### Abschnitt 01.04.01 Bauleistungen im Stundenlohn

*Hinweis: Hinweis*
Hinweis:

Mit der Ausführung der im Leistungsverzeichnis
vorgesehenen Stundenlohnarbeiten ist erst nach
schriftlicher Anordnung des Auftraggebers zu beginnen.
Der Umfang der im Einzelfall zu erbringenden
Leistungen wird bei der Anordnung festgelegt.
Die Stundenlohnzettel sind wöchentlich einzureichen.
Stundensätze:
Die nachstehenden Verrechnungssätze sind unter
Beachtung der preisrechtlichen Vorschriften zu
ermitteln und gelten unabhängig von der Anzahl der
abzurechnenden Stunden. Sie enthalten den
tatsächlichen Lohn mit den Zuschlägen für Gemeinkosten,
Sozialkassenbeiträge, vermögenswirksame Leistungen und
dergl., sowie Lohn- und Gehaltsnebenkosten.
Zuschläge für Nacht-, Sonn- und Feiertagsarbeiten sind
jedoch nicht eingerechnet.
Für die Ausführung der Stundenlohnarbeiten sind
maximal Monteure mit einer Qualifikation nach
Entgeltgruppe G erforderlich. Arbeiten, die nur
Monteure mit höherer Qualifikation ausführen können,
sind vor deren Beginn mit der
Bauleitung abzustimmen. Die Stundensätze der einzelnen
Lohngruppen sind komplett auszufüllen.
Sollte der Bieter über eine nachfolgend angeführte
Berufsgruppe nicht verfügen, hat er die nächsthöher
qualifizierte einzusetzen.

Für die Erfassung und Ankündigung von
Stundenlohnarbeiten sind die Vorlagen des AG zu
verwenden.

BAULEISTUNGEN - LB 053 / 054  (E-Installation)

**01.04.01.0001 Gruppe I, Montageleiter**
Montageleiter,  Entgeltgruppe: I
Menge: 2,000 Std

**01.04.01.0002 Gruppe H, Partie u. Gruppenführer**
Partie u. Gruppenführer, Entgeltgruppe: H
Menge: 2,000 Std

**01.04.01.0003 Gruppe G, Selbständ. Install-Monteur**
Selbständ. Installationsmonteur, Entgeltgruppe: G
Menge: 2,000 Std

**01.04.01.0004 Auszubild. 4.Lehrjahr**
Auszubildende,  4. Lehrjahr, 75 % v. Ecklohn
Menge: 2,000 Std

#### Section 01.05 Nachhaltiges Bauen QNG / BNB

*Hinweis: Für das Bauvorhaben sind zusätzliche bauökologische*
Für das Bauvorhaben sind zusätzliche bauökologische
Materialanforderungen bei der Auswahl der Baustoffe zu
beachten.
Besondere Anforderungen sind zu erfüllen für alle dort
für die
jeweiligen

Gewerke genannten Materialtypen.
Das vorliegende Leistungsverzeichnis definiert die
gewünschte
bautechnische Qualität; dieses gilt auch soweit
Leitprodukte aufgeführt
werden.

Die Auswahl der der Kalkulation zugrunde gelegten
Baustoffe hat
darüber hinaus die zusätzlichen bauökologischen
Materialanforderungen zwingend zu berücksichtigen.
Der AG wird bei der Prüfung der Angebote davon
ausgehen, dass vom
Bieter im Angebot aufgeführte Baustoffe die
vorgegebenen
Bauökologischen Materialanforderungen (z. B. GISCODE,
EMICODE,
Umweltzeichen) erfüllen oder die Gleichwertigkeit
nachgewiesen werden
kann.

Falls der Bieter im Einzelfall die Einhaltung der
Materialanforderungen
nicht eindeutig erkennen kann,
empfehlen wir für diese Produkte bereits mit dem
Angebot technische
Merkblätter und Sicherheitsdatenblätter als prüffähige
Nachweise vorzulegen und sich vom Hersteller (insbesondere für Fertigprodukte
wie Türen,
Deckenplatten oder Bodenbeläge) die Erfüllung der
vorgeschriebenen
Bauökologischen Materialanforderungen per
rechtsgültiger
Herstellererklärung bestätigen zu lassen
oder

sich vom Hersteller geeignete Ersatzprodukte empfehlen
zu lassen.
Damit erfolgt die Materialauswahl durch den AN auf der
Grundlage
nachprüfbarer Herstellerangaben.
Nach der Auftragsvergabe wird der vom Bauherrn
beauftragte DNGB
Auditor die vom AN vorzulegenden Nachweise prüfen.
Freigegeben
werden nur Materialien, die nachweislich die
ausgeschriebenen
Bauökologischen Materialanforderungen erfüllen. Aus
einer fachlich
begründeten Ablehnung einzelner Baustoffe, die diese
Anforderungen
nicht erfüllen, kann der AN keinen Nachtragsanspruch
ableiten.
Weiterhin schuldet der AN die Erfüllung der Vorgaben
zum
Umweltschutz auf der Baustelle und die Zuarbeit der
entsprechenden Nachweise.
Das weitere Verfahren regelt das Pflichtenheft
Materialökologie und
Baustellenumweltschutz.
Mit seiner Unterschrift bestätigt der Bieter, dass die
oben genannten
Anforderungen für nachhaltige Produktauswahl von ihm
kalkulatorisch
berücksichtigt sind und eingehalten werden.
Unser Angebot berücksichtigt die Bauökologischen
Materialanforderungen.

Mit seiner Unterschrift auf dem Formblatt "213.H
Angebotsschreiben" bestätigt der Bieter, dass die oben
genannten Anforderungen für nachhaltige Produktauswahl
von ihm kalkulatorisch berücksichtigt sind und
eingehalten werden.
Unser Angebot berücksichtigt die Bauökologischen
Materialanforderungen.

Hinweis die Tabelle DGNB Bauprodukte Nachhaltiges Bauen
und das
Freigabe Blatt Bauprodukte liegen der Anlage Pläne bei.

##### Abschnitt 01.05.01 Dokumentation Nachhaltiges Bauen

**01.05.01.0001 Dokumentation der nachhaltigen Gesamtmaßnahme "Nachhaltige Produktauswahl"**
Übergabe einer Dokumentation in digitaler Form als PDF
oder DWG Datei mit folgendem Inhalt:
Nach Einarbeitung aller Korrekturanmerkungen durch den
AN final 2 Wochen vor der Abnahme zur Prüfung zu
übergeben.
Vorgenannte Leistungen sind vom AN in die
entsprechenden Positionen mit einzukalkulieren.

Dokumentation der nachhaltigen Gesamtmaßnahme
"Nachhaltige Produktauswahl" entsprechend
Tabelle DGNB Qualitätsstufe 4 und:
Formular_ Freigabe_ Bauprodukte
Menge: 1,000 psch

**01.05.01.0002 Dokumentation der nachhaltigen Gesamtmaßnahme "abfallarme Baustelle"**
Übergabe einer Dokumentation in digitaler Form als PDF
oder DWG Datei mit folgendem Inhalt:
Nach Einarbeitung aller Korrekturanmerkungen durch den
AN final 2 Wochen vor der Abnahme zur Prüfung zu
übergeben.
Vorgenannte Leistungen sind vom AN in die
entsprechenden Positionen mit einzukalkulieren.

Dokumentation der nachhaltigen Gesamtmaßnahme
"abfallarme Baustelle" Tabelle DGNB Qualitätsstufe 4
und:
Dokumentationsinhalt:
Ausformuliertes Abfallentsorgungskonzept:
 - Auflistung der für die einzelnen Abfallfraktionen
tatsächlich mit der Verwertung bzw. Entsorgung der
anfallenden Massen beauftragten Unternehmen sowie der
gewählten Deponien
 - Zieldefinition hinsichtlich der Wertigkeit der
Verwertungs- und Entsorgungswege
 - Protokoll der Kontaktaufnahme mit Recycling- bzw.
Entsorgungsunternehmen hinsichtlich des Verbleibs und
der weiteren Verwertung bzw. Entsorgung nach
Anlieferung
 - Begründung zur Auswahl der Recycling- bzw.
Entsorgungsunternehmen, die für den jeweiligen
Materialstrom die bestmögliche Verwertung bzw.
Entsorgung ermöglichen
 - Nachweis weiterer Maßnahmen, die von einer aktiven
Beeinflussung der Verwertungs- und Entsorgungswege
zeugen
 - Baustelleneinrichtungsplan mit Entsorgungskonzept
 - Entsorgungsnachweise der fachgerechten Entsorgung
 - Rechnungskopien der Entsorger/Deponiebetreiber
 - Liste der Beteiligten / des Baustellenpersonals am
Bauprozess über durchgeführte Schulungen zu
Abfalltrennung geschult wurden
 - Fotodokumentation mit Begehungsprotokollen während
der Bauphase zum Nachweis der Umsetzung
 - Bestätigung Einhaltung der Quote zur Verwertung /
Wiederverwendung von Bau- und Abbruchabfällen (Angabe
der Quote in %)
oder
 - Vertrag mit einem Abfalllogistik-Unternehmen mit
Bestätigung des Abfalllogistik-Unternehmens nebst
Erläuterungen der Einhaltung und Umsetzung der
Anforderungen
Menge: 1,000 psch

**01.05.01.0003 Dokumentation der nachhaltigen Gesamtmaßnahme "Umweltschutz (Bodenschutz)"**
Übergabe einer Dokumentation in digitaler Form als PDF
oder DWG Datei mit folgendem Inhalt:
Nach Einarbeitung aller Korrekturanmerkungen durch den
AN final 2 Wochen vor der Abnahme zur Prüfung zu
übergeben.
Vorgenannte Leistungen sind vom AN in die
entsprechenden Positionen mit einzukalkulieren.

Dokumentation der nachhaltigen Gesamtmaßnahme
"Umweltschutz (Bodenschutz)"
Tabelle DGNB Qualitätsstufe 4 und:
Dokumentationsinhalt:
 - Baustelleneinrichtungsplan
 - Fotodokumentation mit Begehungsprotokollen während
der Bauphase
 - Vorgaben zum Umgang mit Boden- und
wassergefährdenden Bauchemikalien
 - Fotodokumentation der Lagerung umweltgefährlicher
Stoffe
 - Ausformuliertes Bodenschutzkonzept zum Schutz
gewachsener Bodenschichten
 - Vorgaben zum Umgang mit Boden- und
wassergefährdenden Bauchemikalien
 - Liste der eingesetzten Baumaschinen mit Nachweis des
Bodenschutzes
 - Nachweis der Schulung / Einweisung des relevanten
Baustellenpersonals
Menge: 1,000 psch

**01.05.01.0004 Dokumentation der nachhaltigen Gesamtmaßnahme "lärmarme Baustelle"**
Übergabe einer Dokumentation in digitaler Form als PDF
oder DWG mit folgendem Inhalt:
Nach Einarbeitung aller Korrekturanmerkungen durch den
AN final 2 Wochen vor der Abnahme zur Prüfung zu
übergeben.
Vorgenannte Leistungen sind vom AN in die
entsprechenden Positionen mit einzukalkulieren.

Dokumentation der nachhaltigen Gesamtmaßnahme
"lärmarme Baustelle" Tabelle DGNB Qualitätsstufe 4
und:

Dokumentationsinhalt:
 - Ausformuliertes Lärmvermeidungskonzept
 - Messprotokolle des Schallleistungspegels während der
Bauphase
 - Fotodokumentation mit Begehungsprotokollen während
der Bauphase
 - Liste der eingesetzten Baumaschinen mit Nachweis des
Schalldruckpegels LWA relativ zu den Vorgaben nach
RAL-UZ53
 - Nachweis der Schulung / Einweisung des relevanten
Baustellenpersonals
Menge: 1,000 psch

**01.05.01.0005 Dokumentation der nachhaltigen Gesamtmaßnahme "staubarme Baustelle"**
Übergabe einer Dokumentation in digitaler Form als PDF
oder DWG Datei mit folgendem Inhalt:
Nach Einarbeitung aller Korrekturanmerkungen durch den
AN final 2 Wochen vor der Abnahme zur Prüfung zu
übergeben.
Vorgenannte Leistungen sind vom AN in die
entsprechenden Positionen mit einzukalkulieren.

Dokumentation der nachhaltigen Gesamtmaßnahme
"staubarme Baustelle" Tabelle DGNB Qualitätsstufe 4
und:

Dokumentationsinhalt:
 - Begehungsprotokolle
 - Ausformuliertes Staubvermeidungskonzept
 - Nachweis der Staubvermeidung während der Bauphase
 - Fotodokumentation mit Begehungsprotokollen während
der Bauphase
 - Liste der eingesetzten staubarmen Baumaschinen und -
Geräte gemäß Bau-BG
 - Nachweis der Schulung / Einweisung des relevanten
Baustellenpersonals
Menge: 1,000 psch

USt %: 19,00
